# Balkon- u. Fassadensanierung Straßenseite
Angebotsaufforderung (GAEB DA XML 3.2, DA83)
Projekt: 017565_2
Währung: EUR
Auftraggeber: Covivio Hamburg 3 ApS, c/o Covivio Immobilien GmbH, Abt. RC/IB, Essener Straße 66, 46047 Oberhausen
Erstellt mit: GXML Toolbox V3.3 R20230829, iTWO_64 V24.0.454, 26.05.2025

## Klempnerarbeiten
Datum: 26.05.2025

*Hinweis: Objektbeschreibung*
Baubeschreibung

  Projekt:  Gerüst | Abbruch und Erneuerung der Balkone |
  Fassadensanierung: Maurer - Putz-Stuck- und Malerarbeit | ISO-Fenster
  Wohngebäude Eppendorfer Weg 110-114, 20259 Hamburg

  Auftraggeber / Bauherr:
  Covivio Hamburg 3ApS
  c/o Covivio Immobilien GmbH
  Essener Str.66
  46047 Oberhausen

  Projektleitung: Benjamin Strauer - Covivio Immobilien GmbH

  Bauleitung: Dipl. Ing. Benedikt Kubella - ICD Ditz Ingenieure PartG mbB
  Beratende Ingenieure
  Poststr. 3
  20354 Hamburg

  Erläuterung Baumaßnahme
  Auftraggeber:  AG -  genannt
  Bieter / Auftragnehmer: AN -  genannt

Objektbeschreibung

Beschreibung der geplanten Maßnahme:
Bei der geplanten Baumaßnahme handelt es sich um
die Sanierung der Straßenfassade inkl. der Balkone,
und dem Fenstertausch.
Es handelt sich um drei Mehrfamilienhäuser mit 30 Wohnungen
und 5 Gewerbeeinheiten im Souterrain. Das Haus ist vollvermietet.
Das Haus wird über Eingangsstufen erschlossen. Die Gewerbeeinheiten
werden jeweils über eigene Eingänge vom Vorgarten/Vorplatz oder von der Einfahrt aus über Treppen erreicht.

Zwischen Haus-Nr. 112 und 114 liegt eine Toreinfahrt zu den Hinterhäusern.
Die Einfahrt muß während der gesamten Bauzeit frei bleiben, da es sich um eine Feuerwehrzufahrt handelt!
Bei den Bauarbeiten ist darauf zu achten, dass eine lichte Durchfahrtshöhe von 3,50 m bestehen bleibt!
Die lichte Breite muss mind. 3,00 m sein.

Die Gebäude stehen nicht unter Denkmalschutz!, sie befinden sich aber im Gebiet der sozialen Erhaltungssatzung

Lage:
Die Objekte liegen im Eppendorfer Weg 110, 112 und 114
im Stadtteil Hamburg-Eimsbüttel.
Die Gebäude liegen parallel zur Straße.
Der Eppendorfer Weg ist eine 2-spurigen Straße, an der beidseitig geparkt wird.
Vor dem Gebäude gibt es einen 1,6 m breiten Streifen der zum Grundstücke gehört.
Davor beginnt der öffentliche Straßenraum auf dem auch der Zugang zu den Gebäuden liegt.
Zum Teil wird diese Fläche als Vorgarten/Vorplatz durch die Mieter genutzt.

Gebäudedaten:
- Baujahr: ca. 1900,
- Anzahl der Geschosse: 4, zuzüglich Souterrain
  und Dachgeschoss (Ausbau 1993),
- Grundfläche: ca. 31,50 x 16,00 m,
- Gebäudehöhe bis Traufkante: ca. 16 m,
- das Gebäude wird per Treppenhaus erschlossen
- Hoffassade: Putz
- Straßenfassade: Ziegelmauerwerk mit Stuck
- Holzbalkendecken
- Dach: Holzkonstruktion,

Für die Baustelleneinrichtung und Stellplätze etc. sind durch den AN auf öffentlichen
Grund Flächen anzumieten, sofern nicht anders beschrieben.

Es werden im wesentlichen folgende Arbeiten ausgeführt:
- Gerüstarbeiten
- Abbruch und Neubau der Balkone
- Fassadensanierung (Putz, Maurer-, Stuck-, Malerarbeiten)
- Fenstertausch

Inhalt dieser Leistungsbeschreibung sind die Klempnerarbeiten

Es wird bauseits ein Gerüst (LK 4, für gleichmäßig verteilt. Last von 3 kN/m²) mit Treppenturm gestellt.

Mitgelieferte Unterlagen:
Ansichtspläne, Grundrisse,
Fotodokumentation des Bestandes und ggf. in den
Positionen genannte Unterlagen.

Das Vorhalten des Arbeitsgerätes für sämtliche in der
Leistungsbeschreibung aufgeführten Leistungen sowie für
Entsorgung aus Abbruch, Reinigung und Demontage etc.
sind in die Positionen einzurechnen, sofern nicht in
der Baustelleneinrichtungsposition erfasst.

Alle in den Positionen dieses LV aufgeführten Angaben
der Maße, Mengen und Massen sind ungefähre Angaben zum
Nachweis und bedürfen der Bestätigung durch das genaue
Aufmaß.

Der Bieter hat sich vor Angebotsabgabe über den Umfang
der auszuführenden Arbeiten umfassend zu informieren
und die örtlichen Gegebenheiten zu berücksichtigen.

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
*Hinweis: Allgm. Vertragsbedingungen*
Allgm. Vertragsbedigungen

0.1  Die Organisation auf dem Grundstück ist mit allen
Beteiligten gründlich abzustimmen. Nachforderungen aus
Unkenntnis sind grundsätzlich ausgeschlossen. Die
Zufahrts- und Gehwege vor dem Gebäude sind von
Baumaterialien und Bauschutt verkehrssicher
freizuhalten.

0.2  Verschmutzungen der Strassen und Gehwege durch die
Transporte sind ohne Aufforderung sofort zu beseitigen.
Schäden an den Nachbargebäuden gehen einschließlich
aller Nebenkosten zu Lasten des Verursachers.Des
Weiteren sind die Eingangsbereiche der Treppenhäuser
wöchentlich zu reinigen. Die Kosten hierfür sind in die
Einheitspreise mit einzurechnen.

0.3  Ist der Schadensverursacher nicht festzustellen,
werden die Kosten auf alle am Bau beteiligten
Handwerkern umgelegt und von den Schlußrechnungen
abgezogen.

0.4  Der Ausschreibung liegen die Allgemeinen
Vertragsbedin- gungen für die Ausführung von
Bauleistungen ( VOB/B ) und die Allgemeinen Technischen
Vertragsbedingungen für Bauleistungen (VOB/C) zugrunde
und werden Bestandteil des Vertrages.

0.5  Maßgebend für die Durchführung der Arbeiten ist
der vereinbarte Bauzeitenplan.

0.6  Auf die Einhaltung der DIN-Normen und sämtlicher
einschlägiger Bestimmungen sowie Werksvorschriften wird
besonders hingewiesen.

0.7  Bestandspläne liegen beim Ingenieurbüro aus. Alle
Maße sind an der Baustelle zu prüfen.

0.8  Der Auftragnehmer übernimmt mit der Annahme des
Auftrages  zugleich die Rechte und Pflichten einer
Fachbauleitung im Sinne des § 64(2) LBauO.

0.9  Das Angebot soll nur die Preise und die in den
Verdingungsunterlagen, insbesondere die in der
Aufforderung zur Angebotsabgabe geforderten Erklärungen
enthalten, es muß mit rechtsverbindlicher Unterschrift
versehen sein. Änderungen an den Verdingungsunterlagen
sind nicht zulässig.

0.10  Etwaige Änderungsvorschläge oder Nebenangebote
sind ausdrücklich zugelassen, müssen aber auf
besonderer Anlage gemacht werden.

0.11  Die vereinbarten Einheits- und Pauschalpreise
sind Festpreise, VOB/B §2 Abs.3 bleibt unberührt.
Änderungen von den Tariflöhnen werden nach Abgabe des
Angebotes nicht vergütet. Die Materialpreise sind
Festpreise.

0.12  Enthalten die Verdingungsunterlagen nach
Auffassung des Bieters Unklarheiten, die die
Preisermittlung beeinflussen, so hat der Bieter das
zuständige Ingenieurbüro vor Angebotsabgabe schriftlich
darauf hinzuweisen, auch wenn er den Hinweis schon
vorher in anderer Form gegeben hat.

0.13  Die Bindefrist beträgt 1 Jahr nach Eingang des
Angebotes.

0.14  Das Baugrundstück ist zu besichtigen, um die
Anfuhr- und Lagerungsmöglichkeiten zuprüfen und alle
sonstigen Unklarheiten fernmündlich bzw. schriftlich zu
klären. Spätere Mehrforderungen, die auf Unterlassung
der örtlichen Besichtigung zurückzuführen sind, werden
nicht anerkannt. Siehe auch Angaben zum Objekt.

0.15  Die Verjährungsfrist für die Mängelansprüche des
AG beträgt für alle Leistungen des AN generell 5 Jahre
(Gewährleistungsfrist). Sie beginnt mit der Abnahme der
vertraglich geschuldeten Leistungen.
§ 13 Nr. 4 Abs. 2 VOB/B gilt nicht.

0.16
a)  Als Sicherheit für die Vertragserfüllung behält der
AG 10 % der vorläufigen Auftragssumme (§ 10 Abs. 2
dieses Vertrages) ein. Der AG ist deshalb berechtigt,
von den Abschlagsrechnungen 10% der jeweiligen
Rechnungssumme einschließlich Mehrwertsteuer als
Sicherheit einzubehalten.
§ 17 Nr. 3 VOB/B bleibt unberührt.

b)  Der AG ist berechtigt, als Sicherheit für die Dauer
der vereinbarten Gewährleistung einen Betrag in Höhe
von 5% des Abrechnungsbetrages einschließlich
Mehrwertsteuer zuzüglich etwaiger Nachtragssummen von
der Schlusszahlung einzubehalten. § 17 Nr. 3 VOB/B
bleibt unberührt.

Der als Sicherheit einbehaltene Betrag wird auf ein
Verwahrkonto übernommen oder kann durch Bankbürgschaft
abgelöst werden, etwaige Zinsen stehen dem AN zu.

Die Sicherheit wird nach Ablauf der
Gewährleistungsfrist freigegeben, wenn sich während
dieser Frist keine Mängel der Leistungen ergeben haben.
Vorzeitig wird eine Sicherheit nur auf schriftlichen
Antrag freigegeben, über die Freigabe entscheidet der
Auftraggeber.

0.17  Anfallender Schutt ist grundsätzlich aus dem
Gebäude und vom Grundstück zu schaffen, unverzüglich
aufzuladen und abzufahren. Die Kosten hierfür,
einschließlich dem zum Abtransport aus dem Gebäude und
zur Schuttabnahmestelle erforderliche Gerät und der
Schuttgebühren, sind mit den Einzelpreisen der
jeweiligen Positionen abgegolten.

0.18  Der Auftragnehmer verpflichtet sich, eine
bevollmächtigte und weisungsbefugte Person zur
regelmäßig einmal wöchentlich stattfindenden
Baustellenbesprechung zu bestellen. Eine Verhinderung
muß vorher angekündigt und von der Bauleitung genehmigt
werden.

Der Auftragnehmer hat ein tägliches und lückenloses
Bautagebuch zu führen. Im Bautagebuch sind die vor Ort
anwesenden Firmen mit Anzahl der Personen, Wetterlage,
Temperatur, Datum des Tages, laufende Nummer,
Anordnungen und Abstimmungen aufzuführen. Die
Bautagebuchblätter sind am Ende jeder Woche der
örtlichen Bauleitung in Kopie unterschrieben zu
übergeben.

0.19  Die ausgeschriebenen Leistungen enthalten
grundsätzlich die fertige, abgeschlossene Leistung,
einschl. der Lieferung aller Stoffe, auch wenn dies im
Positionstext nicht ausdrücklich erwähnt ist, sowie
alle Nebenleistungen gem. VOB/B+C. Die ausgeschriebenen
Leistungen bedürfen vor ihrer Ausführung bzw.
Bestellung der hierfür  benötigten Stoffe der
ausdrücklichen Zustimmung der Bauleitung, um
sicherzustellen, dass  mögliche zwischenzeitlich
geänderte Ausführungsabsichten oder dergl.
berücksichtigt werden. Leistungen und Lieferungen ohne
diese Zustimmung müssen entschädigungslos
zurückgenommen werden.

0.20  Der Bauherr und die Bauleitung behalten sich das
Recht vor, Einzelleistungen aus dem Angebot nicht in
Auftrag zu geben sowie beauftragte Leistungen nicht
ausführen zu lassen, ohne dass der Bieter bzw.
Auftragnehmer hieraus einen Anspruch auf
Mehrforderungen oder Ausgleich ableiten kann. Das
Gleiche gilt für die Abrechnung von Mehr- oder
Mindermasse.

0.21  Leistungen, die in dieser Ausschreibung nicht
enthalten sind und deren Notwendigkeit sich erst
während der Arbeiten herausstellt, dürfen nur nach
Vorlage von Nachtragsangeboten und der Zustimmung des
Bauherrn ausgeführt werden.

0.22  Der Auftragnehmer erklärt ausdrücklich, dass er
die eingesetzten Arbeitskräfte nach deutschen
gesetzlichen Regelungen beschäftigt und bezahlt; dies
gilt auch für die von ihm beauftragten Subunternehmer.

0.23  Für Material und Geräte, die auf der Baustelle
gelagert werden, sind Bauherr und Bauleitung von jeder
Haftung freizuhalten.

0.24  Werbung an den Gerüsten ist vorher mit der
Bauleitung abzustimmen und erst nach Freigabe der
Bauleitung zu montieren. Grundsätzlich ist die
Mittelposition des Gerüstes dem Bauherren vorbehalten.

Die Vorbemerkungen Punkt 0.1 - 0.24 werden für die
Bauausführung Vertragsbestandteil.

Gelesen und anerkannt:

...................................
Datum  Unternehmer
  Stempel + Unterschrift

*Hinweis: zusätzl. Vertragsbedingungen*
Zusätzliche Vertragsbedingungen:

Grundlagen der Ausschreibung
Für die Durchführung der Bauaufträge sind maßgebend:

1. Die zur Zeit der Ausschreibung gültige
Verdingungsordnung für Bauleistungen VOB mit ihren
Teilen B DIN 1961 Allgemeine
Vertragsbedingungen für die Ausführung von
Bauleistungen und C DIN 18 299-18 451Allgemeine
Technische Vertragsbedingungen für Bauleistungen
2. Alle sonstigen aufgrund der Ausführung und des
verwendeten Materials in Frage kommenden
DIN-Vorschriften.
3. Unfallverhütungsvorschriften und Merkblätter der
BauBG in der jeweils gültigen Fassung.
4. Die Landes-Bauordnung
5. Die jeweils gültigen Abfallentsorgungsbestimmungen
6. Die Leistungsbeschreibungen der einzelnen Gewerke
nebst zugehörigen Erläuterungen.

Leistungsumfang
Der Bieter hat sich vor Angebotsabgabe über den Umfang
der auszuführenden Arbeiten umfassend zu informieren
und die örtlichen Gegebenheiten zu berücksichtigen.

Die Leistungsbeschreibung dient der Preisfindung.
Erkennt der Anbieter, dass die Leistung nicht
erschöpfend beschrieben ist, so hat er dies schriftlich
mitzuteilen.
Alle Leistungspositionen sind als komplette, fix und
fertige Arbeit, einschließlich aller notwendigen
Leistungen und Materialien zum Erbringen einer fach-
und DIN-gerechten Leistung zu verstehen.
Die Aufteilung der Fenster ist entsprechend dem Bestand
vorzunehmen.

Sind sichtbare Mängel am Untergrund oder an den
Vorleistungen zu erkennen oder Schäden an der fertigen
Leistung zu befürchten, ist der Auftragnehmer gemäß
VOB, Teil B, DIN 1961, §4 verpflichtet, schriftlich
darauf hinzuweisen. Schäden und Behinderungen, die erst
während der Bauausführung erkennbar werden, sind
umgehend schriftlich dem Auftraggeber mitzuteilen.
Als Mehrleistungen werden bei der Abrechnung nur solche
anerkannt, die vom Bauherrn schriftlich vor der
Ausführung der Arbeiten bestellt wurden.

Angebot und Abrechnung
Die Abrechnung erfolgt nach den aufgeführten Leistungen
zu den vereinbarten Einheitspreisen.
In jedem Fall ist in den Einheitspreisen die
Mehrwertsteuer nicht enthalten.
Der Auftraggeber behält sich die freie Wahl bei der
Vergabe der Leistungen vor, wie auch den Auftrag als
Festpreis zu vergeben.

Änderungen / Nebenangebote
Änderungswünsche des Auftragnehmers bedürfen der
schriftlichen Zustimmung des Auftraggebers.
Dem Anbieter steht frei, außer den genannten Angeboten
auch Nebenangebote oder andere technische Vorschläge
vorzulegen. Diese Nebenangebote müssen jedoch denselben
Leistungs- bzw. Lieferumfang  und die geforderten
Eigenschaften des Hauptangebotes enthalten. Bei
Vorschlag von anderen Konstruktionen muss deren
technischer und wirtschaftlicher Vorteil nachgewiesen
werden.

Stundenlohnarbeiten
Eventuell erforderlich werdende Stundenlohnarbeiten
dürfen nur auf Anordnung der Bauleitung ausgeführt
werden.

Gewährleistung und Sicherheit
Die Gewährleistung beträgt 5 Jahre vom Tage der Abnahme
an.
Jeder Unternehmer übernimmt für seine Lieferungen und
Leistungen die gesetzliche Garantie gemäß § 638 BGB.
Es werden 5 % der Abrechnungssumme als Sicherheit
einbehalten. Der Auftragnehmer kann stattdessen eine
Gewährleistungsbürgschaft stellen.
Eine Auszahlung der Garantiesumme erfolgt nach Ablauf
der Gewährleistungszeit, wenn sämtliche während der
Gewährleistungszeit vorhanden gewesenen Mängel
ordnungsgemäß beseitigt sind.

Baureinigung
Alle Firmen haben dafür Sorge zu tragen, dass der Bau
jederzeit in einem aufgeräumten und besenreinen Zustand
ist. Der Schutz von Bauteilen und dessen Entfernung und
Entsorgung am Ende der Bauzeit ist einzurechnen.

Ausführungsfristen
Die vereinbarten Fristen können nur durch schriftliche
Genehmigung des Auftraggebers bei Behinderung oder
Unterbrechung der Arbeiten verlängert werden.

Der Auftragnehmer darf Teilleistungen (um Fristen
einzuhalten) nur mit vorheriger schriftlicher
Zustimmung des Auftraggebers auf andere Auftragnehmer
übertragen. Sofern der Auftragnehmer für die Einhaltung
der Fristen Sonderschichten einlegen muss, geschieht
dies ausschließlich auf seine Kosten.

Abschlagszahlungen
Abschlagszahlungen werden in angemessener Höhe zu 90%
der nachgewiesenen Leistungen erbracht.

Abzüge/Umlagen
Bauwesenversicherung: 0,105 %
Baustrom:  0,0 %
Bauwasser:  0,0 %

Abnahme
Nach Fertigstellung sämtlicher Leistungen des AN findet
gem. §12 Nr. 1, 12 Nr. 4 VOB/B eine förmliche Abnahme
statt. Eine fiktive Abnahme nach § 12 Nr.5 VOB/B sowie
eine Abnahme durch Ingebrauchnahme der Werkleistung ist
ausgeschlossen.
§ 377 HGB findet auf das Vertragsverhältnis ebenfalls
keine Anwendung. Zusätzlich sind die von den Mietern
unter- schriebenen Abnahmeprotokolle vorzulegen.

Ausführung
An den wöchentlich stattfindenden Baubesprechung hat
eine weisungsbefugte Person teilzunehmen.
Terminabsprachen für Aufmaß und Montage erfolgen
selbstständig zwischen den Auftragnehmer und den
Mietern.
Beim Fensteraufmaß sind die Zustände der
Bestandsfenster zu dokumentieren.
Beschädigungen bei Ausbau und Montage der Fenster an
den Fensterleibungen sind ohne zusätzlich Vergütung
durch den AN in Form der vorhandenen Fensterleibungen
zu beseitigen.

Gelesen und anerkannt

.......................................................

Ort, Datum  Unterschrift des Bieters

*Hinweis: Hinweis zur Kalkulation:*
Bei der Kalkulation ist zu berücksichtigen:

- Fassadengerüst ist vorhanden,
- Bauaufzug straßenseitig, Traglast 300 kg, steht zur Verfügung,

**0010 Baustelleneinrichtung**
*** Pauschalposition
Baustelleneinrichtung zur Ausführung der
nachbeschriebenen Positionen für die Schlosserarbeiten
einrichten, für die gesamte Bauzeit vorhalten, räumen.

- Materialcontainer,
- Mannschaftswagen entsprechend den
  Anforderungen der Arbeitsstättenverordnung und
  Arbeitsstättenrichtlinie
- alle Hilfsgeräte, Hilfgerüste
- Feuerlöscher
- Einrichtungen zur Erfüllung der
  Unfallverhütungsvorschriften
  und Auflagen der Berufsgenosenschaft
- Container für Baustellenabfälle bereitstellen und
  nach Fertigstellung der Arbeiten abfahren lassen,
  einschl. Kippgebühren und Sondermüllgebühren
- Beantragung einer Halteverbotszone und Anmietung
von Parkplatzflächen für LKW oder Lieferfahrzeuge für den
firmeneigen Bedarf, einschl. Genehmigungsgebühren
und Mietgebühr für die Dauer der Nutzung.

BE-Fläche vor dem Gebäude für Container, Materiallager, etc.
wird von der Gerüstfirma fü alle Gewerke veranlaßt
(Siehe BE-Plan vom 09.01.2025).
Nutzung setzt eine Abstimmung mit den
anderen Gewerken vorraus.

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Menge: 1,000 psch

**0020 Gesimsabdeckung abbrechen, bis 400 mm**
vorhandene Gesimsabdeckung,
aus überstrichenen Zinkblech, gekantet,
inkl. Kappleiste und Dichtstoff,
Kappleiste an Mauerwerk oder Fenster geschraubt,
vorsichtig abbrechen und entsorgen.
Gesims: Zuschnittbreite bis ca. 400 mm

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Menge: 80,000 m

**0030 Gesimsabdeckung abbrechen, bis 250 mm**
vorhandene Gesimsabdeckung,
aus Zinkblech, gekantet,
inkl. Kappleiste und Dichtstoff,
Kappleiste an Mauerwerk oder Fenster geschraubt,
vorsichtig abbrechen und entsorgen.
Bleche geschraubt,
Gesims: Zuschnittbreite bis ca. 250 mm,

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Menge: 60,000 m

**0040 Vergütung für Verwertung Kupferblech**
*** Pauschalposition
Statt des abzubrechenden Zinksblechs aus den Pos. zuvor,
werden Abdeckungen aus Kupferblech gefunden.
Durch den Verkauf des Kupferblechs können dem AG
Vergütungen benannt werden.
Diese Vergütung/Minderkosten sollen in dieser Pos. beziffert werden.
Menge: 1,000 psch

**0050 vorhandene Fallrohre abbrechen**
vorhandene Fallrohre,
aus Metall und PVC,
DN 100, DN 75
einschl. Rohrschellen
(Rohrschellen aus Mauerwerk ausstemmen),
abbrechen und entsorgen,
Menge: 45,000 m

**0060 povisor. Entwässerung**
Fallrohr, behelfsmäßig aus Kunststoffflexrohr, o.glw.
während der Bauzeit, liefern, vorhalten und an
Fallrohrstutzen/Rinne einbauen,
incl. Abbau/Abtransport.
DN 100
Menge: 45,000 m

**0070 Dachrinne abdichten**
vorhandene Dachrinne aus Titanzink,
5tlg., Zuschnitt ca. 400 mm,
Blechdicke: 0,7 mm, Kastenrinne,
säubern, trocknen, primern und schadhafte Bereiche
mit Polyesterflies und Flüssigkunststoff abdichten,
z.B. mit Bauder Liquitec PU
Menge: 12,000 m

**0080 Rinnenschutzfarbe Dachrinne innen**
Zinkschutzfarbe systemgerecht zur Dachrinne
auf allen Rinneninnenseiten aufbrigen,
liefern und einbauen
Menge: 33,000 m

**0090 Dachrinne aus Zink, liefern und montieren.**
*** Bedarfsposition ohne GB
vorhand. defekte Dachrinne aus Blech,
als Kastenrinne, aus vorhand. Dachrinne
ausschneiden, abbauen und entsorgen,
anschließend neue Rinne, aus Titanzink,
walzblank, 5tlg., Zuschnitt ca. 400 mm,
Blechdicke: 0,7 mm,
als Kastenrinne fachgerecht anpassen,
liefern und montieren.
Menge: 1,000 m

**0100 Nackenbleche liefern und montieren.**
*** Bedarfsposition ohne GB
vorhand. defekte Nackenbleche,
aus vorhand. Nackenblech
ausschneiden, abbauen und entsorgen,
anschließend liefern, montieren und verlöten
von Nackenblechen,
2-fach gekantet, aus Zinkblech, glatt,
d= 0,7 mm,
Abwicklung: ca. 50 cm
einschl. dem Anarbeiten der Dachhaut,
Menge: 1,000 m

**0110 Rinnen-Dehnungselement**
Rinnen-Dehnungselemente,
Element mit Dichtmanschette,
passend zur Dachrinne liefern
in vorhandener Rinne montieren.
Menge: 2,000 St

**0120 Fallrohr aus Zink, DN 100**
Fallrohr, rund, für Dachrinnen, inkl. der Rohrschellen
mit doppeltem Scharnier, sowie aller Zubehör-
und Befestigungsteile, in Mauerwerk
Material: Titan-Zinkblech
Blechstärke: 0.65mm
Nenngröße: DN 100
liefern und einbauen.
Inkl. Zulage für Erschwernis für den Einbau der Rohre hinter
den an Fassade durchlaufenden Gesimsen,
Menge: 30,000 m

**0130 Fallrohr aus Zink, DN 76**
Leistung wie in Pos. zuvor,
jedoch DN 76.
Einbauort: in Nische zwischen Haus 110 und 112
Inkl. Zulage für Erschwernis für den Einbau der Rohre hinter
den an Fassade durchlaufenden Gesimsen (3 Stellen).

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Menge: 15,000 m

**0140 Fallrohr aus Zink, DN 87**
*** Bedarfsposition ohne GB
Leistung wie in Pos. zuvor,
jedoch DN 87.
Einbauort: in Nische zwischen Haus 110 und 112
Inkl. Zulage für Erschwernis für den Einbau der Rohre hinter
den an Fassade durchlaufenden Gesimsen (3 Stellen).
Menge: 15,000 m

**0150 Nischenauskleidung der Fallrohrnische**
*** Bedarfsposition ohne GB
Nischenauskleidung der Fallrohrnische,
aus Titanzink, walzblank,
liefern und in der Vertikalen montieren,
Zuschnitt: bis 300 mm,
bis zu 2-Kantungen,
Untergrund : Mauerwerk
mit Enkolit eindichten.
Beschreibung:
- Blechdicke 0,7 mm
- einschl. Zuschnitt, Anschnitt,
Einbauort: in Nische zwischen Haus 110 und 112
Menge: 15,000 m

**0160 Fallrohrbogen als Zulage**
Fallrohrbögen aus Zink,
als Zulage zur Pos. zuvor,
Liefern und montieren eines Rohrbogens
mit 60° Winkel.
Menge: 6,000 St

**0170 Gesimsabdeckung aus Titanzink, bis 400 mm**
Gesimsabdeckung, Fensterbänke,
Fensterverdachung (gradeFfläche), o.Ä.
aus Titanzink, walzblank,
liefern und montieren,
Zuschnitt: bis 400 mm,
bis zu 3-Kantungen,
Untergrund : gepuzte Bauteile, Stuck,
mit Enkolit eindichten.
Beschreibung:
- Blechdicke 0,7 mm
- Stehfalz verlötet,
- einschl. Tropfkante
- einschl. Zuschnitt, Anschnitt,
Menge: 60,000 m

**0180 Abdeckung Verdachung aus Titanzink, bis 350 mm**
Spitzverdachung,
aus Titanzink, walzblank,
liefern und montieren,
Zuschnitt: bis 350 mm,
Länge : ca. 1800mm
Blech an Verdachungsgefälle anpassen,
inkl. Graten,
bis zu 3-Kantungen,
Untergrund : gepuzte Bauteile, Stuck,
mit Enkolit eindichten.
Beschreibung:
- Blechdicke 0,7 mm
- Stehfalz verlötet,
- einschl. Tropfkante
- einschl. Zuschnitt, Anschnitt,

Foto Spitzverdachung:

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Menge: 9,000 St

**0190 Gesimsabdeckung aus Titanzink, bis 250 mm**
Gesimsabdeckung, Fensterbänke, o.Ä.
aus Titanzink, walzblank,
liefern und montieren,
Zuschnitt: bis 250 mm,
bis zu 3-Kantungen,
Untergrund : gepuzte Bauteile, Stuck,
mit Enkolit eindichten.
Beschreibung:
- Blechdicke 0,7 mm
-  Stehfalz verlötet,
- einschl. Tropfkante
- einschl. Zuschnitt, Anschnitt,
Menge: 60,000 m

**0200 Endausbildung als Zulage**
Eck- / Endausbildungen als Zulage zur Pos. zuvor
Menge: 76,000 St

**0210 Zulage für Kupferbleche, -rohre**
*** Pauschalposition
*** Bedarfsposition ohne GB
Zulage für die zuvor genannten Positionen (ohne EP-Pos.)
statt der Auführung als Zinkblech, Zinkrohr, etc.
als Ausführung in Kupfermaterial.
Menge: 1,000 psch

**0220 Balkontür, Bleche**
Austrittbleche Balkontüren, Alu
Türschwelle an Balkontür, als Austrittblech,
Dichtungsschlämme, liefern und montieren,
aus Alu-Riffelblech, mit Tropfkante, seitlichen
Leibungs- und
Türaufkantungen, einschl. Befestigung,  incl.
Versiegelung
und Anschluß an Türelemente.
Türelemente: neue Kunststofftüren
Leibungstiefe: ca. 300 mm
2-fach gekantet,
Blechdicke: 2 mm
Einzellängen: l = 110 cm,
Menge: 18,000 St

**0230 Stundensatz Fachwerker,**
Arbeiten, welche nicht in den Positionen erfasst sind
und gegen Nachweis zur Ausführung kommen:
Fachwerker
Nur nach Anweisung durch die Bauleitung des AG.
Menge: 25,000 h
